# HT/Armaflex S coquilla, negra, Ø 42 mm

- Propiedad del archivo: CONSTRUNARIO
- Formato: FIEBDC-3/2012
- Programa: Construnario Versión 3.51
- Fecha de los precios: 10/01/2017
- Divisa: EUR

**HT-20X042-SBK** m HT/Armaflex S coquilla, negra, Ø 42 mm
Coquilla HT/Armaflex S, de Armacell. Negra, Ø 42 mm, espesor de aislamiento 20 mm. Longitud 2 m. Tolerancia en longitud: ± 1,5%. Tolerancia de espesor: ± 2,5 mm. Las coquillas se servirán cerradas longitudinalmente en largo estándar de 2 m., suministrándose abiertas longitudinalmente contra pedido.
