# NH/Armaflex coquilla autoadhesiva, Ø 76 mm

- Propiedad del archivo: CONSTRUNARIO
- Formato: FIEBDC-3/2012
- Programa: Construnario Versión 3.51
- Fecha de los precios: 10/01/2017
- Divisa: EUR

**NH-19X076-A** m NH/Armaflex coquilla autoadhesiva, Ø 76 mm
Coquilla autoadhesiva NH/Armaflex, de Armacell. Ø 76 mm, espesor de aislamiento 19 mm. aislamiento flexible de espuma elastomérica sin halógenos, para aplicaciones especiales. Tolerancia en longitud: ± 1,5 %. Tolerancia de espesor: ± 2,5 mm. Consultar plazo de entrega.
