# NH/Armaflex plancha en rollo, 15 m

- Propiedad del archivo: CONSTRUNARIO
- Formato: FIEBDC-3/2012
- Programa: Construnario Versión 3.51
- Fecha de los precios: 10/01/2017
- Divisa: EUR

**NH-06-99E** m2 NH/Armaflex plancha en rollo, 15 m
Plancha en rollo NH/Armaflex, de Armacell. 15 m, espesor de aislamiento 6 mm. Anchura 1 m. Tolerancia en longitud: ± 1,5 %. Tolerancia del espesor: ± 1,0 mm. Consulte plazo de entrega.
