# NH/Armaflex plancha autoadhesivas en rollo, 10 m

- Propiedad del archivo: CONSTRUNARIO
- Formato: FIEBDC-3/2012
- Programa: Construnario Versión 3.51
- Fecha de los precios: 10/01/2017
- Divisa: EUR

**NH-10-99EA** m2 NH/Armaflex plancha autoadhesivas en rollo, 10 m
Plancha autoadhesiva en rollo NH/Armaflex, de Armacell. 10 m, espesor de aislamiento 10 mm. Anchura 1 m. Tolerancia en longitud: ± 1,5 %. Tolerancia del espesor: ± 1,0 mm. Consulte plazo de entrega.
