# SH/Armaflex coquilla, Ø 48 mm

- Propiedad del archivo: CONSTRUNARIO
- Formato: FIEBDC-3/2012
- Programa: Construnario Versión 3.51
- Fecha de los precios: 10/01/2017
- Divisa: EUR

**SH-30X048** m SH/Armaflex coquilla, Ø 48 mm
Coquilla SH/Armaflex, de Armacell. Ø 48 mm. Espesor de aislamiento 30 mm. Aislamiento flexible para el ahorro energético, longitud 2,0 m, Microban®. Tolerancia en longitud: ± 1,5 %. Tolerancia de espesor: ± 2,5 mm. Las coquillas se servirán cerradas longitudinalmente en largo estándar de 2 m., suministrándose abiertas longitudinalmente contra pedido. Aplicaciones en interior de edificios. Agua caliente sanitaria (40 °C a 60 °C) equivalente a 35 mm. Calefacción (>60 °C a 100 °C) equivalente a 30 mm. De acuerdo al Reglamento RITE.
