# SH/Armaflex coquilla autoadhesiva, Ø 32 mm

- Propiedad del archivo: CONSTRUNARIO
- Formato: FIEBDC-3/2012
- Programa: Construnario Versión 3.51
- Fecha de los precios: 10/01/2017
- Divisa: EUR

**SH-10X032-A** m SH/Armaflex coquilla autoadhesiva, Ø 32 mm
Coquilla autoadhesiva SH/Armaflex, de Armacell. Ø 32 mm. Espesor de aislamiento 10 mm. Longitud 2 m, con corte tangencial, Microban®. Tolerancia en longitud: ± 1,5 %. Tolerancia de espesor: ± 1,5 mm. Consultar plazo de entrega.
