# SH/Armaflex plancha en hoja, esp. aislamiento 20 mm

- Propiedad del archivo: CONSTRUNARIO
- Formato: FIEBDC-3/2012
- Programa: Construnario Versión 3.51
- Fecha de los precios: 10/01/2017
- Divisa: EUR

**SH-20-99** m2 SH/Armaflex plancha en hoja, esp. aislamiento 20 mm
Plancha en hoja SH/Armaflex, de Armacell. Espesor de aislamiento 20 mm. Longitud 2 m, anchura 0,5 m, Microban®. Tolerancia en longitud: ± 1,5 %. Tolerancia del espesor: ± 2 mm. Se sirve contra pedido específico. Consultar cantidades mínimas por pedido y plazo de entrega.
