# Tubolit S Plus coquilla en rollo, Ø 30 mm

- Propiedad del archivo: CONSTRUNARIO
- Formato: FIEBDC-3/2012
- Programa: Construnario Versión 3.51
- Fecha de los precios: 10/01/2017
- Divisa: EUR

**TL-304-S** m Tubolit S Plus coquilla en rollo, Ø 30 mm
Coquilla en rollo Tubolit S Plus, de Armacell. Ø 30 mm, espesor de aislamiento 4 mm. Longitud 20 m, color gris, color recubrimiento azul, Con recubrimiento de PE y capa interior transparente. Consultar plazo de entrega.
