# Tubolit clips

- Propiedad del archivo: CONSTRUNARIO
- Formato: FIEBDC-3/2012
- Programa: Construnario VersiĆ³n 3.51
- Fecha de los precios: 10/01/2017
- Divisa: EUR

**TL-CLIPS** u Tubolit clips
Clips Tubolit, de Armacell, 100 clips. Precio/ unidad clips'=1 bolsa. Consultar plazo de entrega.
