# Tubolit AR Fonoblok coquilla en rollo, Ø 108 mm

- Propiedad del archivo: CONSTRUNARIO
- Formato: FIEBDC-3/2012
- Programa: Construnario Versión 3.51
- Fecha de los precios: 10/01/2017
- Divisa: EUR

**TL-1005-AR** m Tubolit AR Fonoblok coquilla en rollo, Ø 108 mm
Coquilla en rollo Tubolit AR Fonoblok, de Armacell. Ø 108 mm, espesor de aislamiento 5 mm. Longitud 15 m, color azul, aislamiento acústico para tuberias de desagüe y aguas residuales. Consultar plazo de entrega.
