# Tubolit AR Fonoblok cinta autoadhesiva, 15 m x 100 mm x 3 mm

- Propiedad del archivo: CONSTRUNARIO
- Formato: FIEBDC-3/2012
- Programa: Construnario VersiĆ³n 3.51
- Fecha de los precios: 10/01/2017
- Divisa: EUR

**TL-TAPE100-AR** u Tubolit AR Fonoblok cinta autoadhesiva, 15 m x 100 mm x 3 mm
Cinta autoadhesiva Tubolit AR Fonoblok, de Armacell. 15 m x 100 mm x 3 mm. Color azul. Consultar plazo de entrega.
