# Tubolit AR Fonowave coquilla en rollo, Ø 76 mm

- Propiedad del archivo: CONSTRUNARIO
- Formato: FIEBDC-3/2012
- Programa: Construnario Versión 3.51
- Fecha de los precios: 10/01/2017
- Divisa: EUR

**TL-709-ARW** m Tubolit AR Fonowave coquilla en rollo, Ø 76 mm
Coquilla en rollo Tubolit AR Fonowave, de Armacell. Ø 76 mm, espesor de aislamiento 9 mm. Longitud 10 m, espesor 9 mm, color azul, color recubrimiento azul, aisl. acústico para sistemas de evacuación, especialmente diseñada para tuberías plásticas. Consultar plazo de entrega.
