# Tubolit AR Fonowave cinta autoadhesiva, 15 m x 50 mm x 3 mm mm

- Propiedad del archivo: CONSTRUNARIO
- Formato: FIEBDC-3/2012
- Programa: Construnario VersiĆ³n 3.51
- Fecha de los precios: 10/01/2017
- Divisa: EUR

**TL-TAPE50-ARW** u Tubolit AR Fonowave cinta autoadhesiva, 15 m x 50 mm x 3 mm mm
Cinta autoadhesiva Tubolit AR Fonowave, de Armacell, 15 m x 50 mm x 3 mm. Color azul. Consultar plazo de entrega.
