# Tubolit Split tubería preaislada en rollo (pulgadas), Ø 1/4 "

- Propiedad del archivo: CONSTRUNARIO
- Formato: FIEBDC-3/2012
- Programa: Construnario Versión 3.51
- Fecha de los precios: 10/01/2017
- Divisa: EUR

**TS-ZO-09X06E25** u Tubolit Split tubería preaislada en rollo (pulgadas), Ø 1/4 "
Tuberías preaisladas en rollo Tubolit Split, de Armacell. Ø 1/4 ". Espesor de aislamiento 9 mm. El precio del cobre depende siempre de la cotización en Bolsa. Consulte con Armacell el nivel de precios en vigor.
