# Tubolit Split tubería preaislada en rollo (pulgadas), Ø 7/8"

- Propiedad del archivo: CONSTRUNARIO
- Formato: FIEBDC-3/2012
- Programa: Construnario Versión 3.51
- Fecha de los precios: 10/01/2017
- Divisa: EUR

**TS-ZO-09X22E25** u Tubolit Split tubería preaislada en rollo (pulgadas), Ø 7/8"
Tuberías preaisladas en rollo Tubolit Split, de Armacell. Ø 7/8 ". Espesor de aislamiento 9 mm. El precio del cobre depende siempre de la cotización en Bolsa. Consulte con Armacell el nivel de precios en vigor.
