# Tubolit Split & DuoSplit SAE Flare fittings, 5/8"

- Propiedad del archivo: CONSTRUNARIO
- Formato: FIEBDC-3/2012
- Programa: Construnario Versión 3.51
- Fecha de los precios: 10/01/2017
- Divisa: EUR

**SF-FZ-016** u Tubolit Split & DuoSplit SAE Flare fittings, 5/8"
SAE Flare fittings Tubolit Split & DuoSplit, de Armacell. 5/8", se compone de: 1 casquillo de compresión, 1 tuerca y 1 manguito de refuerzo. Consulte plazo de entrega. Se suministra en pequeñas bolsas que contienen 10 juegos. Cada cartón contiene 10 bolsas.
