# Tubolit Split & DuoSplit maletín calibradores

- Propiedad del archivo: CONSTRUNARIO
- Formato: FIEBDC-3/2012
- Programa: Construnario Versión 3.51
- Fecha de los precios: 10/01/2017
- Divisa: EUR

**SF-CBZ-06-16** u Tubolit Split & DuoSplit maletín calibradores
Maletín calibradores Tubolit Split & DuoSplit, de Armacell. Con 4 herramientas calibradoras. Consulte plazo de entrega.
