# Tubolit Split & DuoSplit canaletas split, 60x45 mm

- Propiedad del archivo: CONSTRUNARIO
- Formato: FIEBDC-3/2012
- Programa: Construnario Versión 3.51
- Fecha de los precios: 10/01/2017
- Divisa: EUR

**SD-CD-60X45** m Tubolit Split & DuoSplit canaletas split, 60x45 mm
Canaleta split Tubolit Split & DuoSplit, de Armacell. 60x45 mm. Longitud 2 m, color blanco, material: de PVC rígido, retardante de la llama; a prueba de golpes y resistente a los rayos UV. Temperatura: mínimo -20 °C; máximo +60 °C. Consulte plazo de entrega.
