# Tubolit Split & DuoSplit grapa fijación tubos, 110x75 mm

- Propiedad del archivo: CONSTRUNARIO
- Formato: FIEBDC-3/2012
- Programa: Construnario Versión 3.51
- Fecha de los precios: 10/01/2017
- Divisa: EUR

**SD-CT-110X75** u Tubolit Split & DuoSplit grapa fijación tubos, 110x75 mm
Grapa fijación tubos Tubolit Split & DuoSplit, de Armacell. 110x75 mm. Consulte plazo de entrega.
