# Tubolit Split & DuoSplit Alu manguitos termoretráctiles tuberías de 1/4" y 6 mm

- Propiedad del archivo: CONSTRUNARIO
- Formato: FIEBDC-3/2012
- Programa: Construnario Versión 3.51
- Fecha de los precios: 10/01/2017
- Divisa: EUR

**SK-TB-246** u Tubolit Split & DuoSplit Alu manguitos termoretráctiles tuberías de 1/4" y 6 mm
Manguitos termoretráctiles para tuberías Tubolit Split & DuoSplit Alu, de Armacel, 1/4" y 6 mm, longitud 100 mm, color negro. El contenido total por cartón es de 10 bolsas/100 piezas. Consultar plazo de entrega.
