# Tubolit Split Alu tubería preaislada en rollo, Ø 1/4"

- Propiedad del archivo: CONSTRUNARIO
- Formato: FIEBDC-3/2012
- Programa: Construnario Versión 3.51
- Fecha de los precios: 10/01/2017
- Divisa: EUR

**TA-ZO-09X06E50** m Tubolit Split Alu tubería preaislada en rollo, Ø 1/4"
Tubería preaislada en rollo Tubolit Split Alu, de Armacell. Ø 1/4". Consultar plazo de entrega.
