# Tubolit DuoSplit Alu tubería preaislada en rollo, Ø 1/4" - 1/2"

- Propiedad del archivo: CONSTRUNARIO
- Formato: FIEBDC-3/2012
- Programa: Construnario Versión 3.51
- Fecha de los precios: 10/01/2017
- Divisa: EUR

**TAZ-09X0612E25** m Tubolit DuoSplit Alu tubería preaislada en rollo, Ø 1/4" - 1/2"
Tubería preaislada en rollo Tubolit Split Alu, de Armacell. Ø 1/4" - 1/2". Consultar plazo de entrega.
