# Tubolit DuoSplit Alu tubería preaislada en rollo, Ø 3/8" - 3/4"

- Propiedad del archivo: CONSTRUNARIO
- Formato: FIEBDC-3/2012
- Programa: Construnario Versión 3.51
- Fecha de los precios: 10/01/2017
- Divisa: EUR

**TAZ-09X1019E25** m Tubolit DuoSplit Alu tubería preaislada en rollo, Ø 3/8" - 3/4"
Tubería preaislada en rollo Tubolit Split Alu, de Armacell. Ø 3/8" - 3/4". Consultar plazo de entrega.
