# Armaflex ACE S coquilla, Ø 18 mm

- Propiedad del archivo: CONSTRUNARIO
- Formato: FIEBDC-3/2012
- Programa: Construnario Versión 3.51
- Fecha de los precios: 10/01/2017
- Divisa: EUR

**ACE-10X018XSWH** m Armaflex ACE S coquilla, Ø 18 mm
Coquilla Armaflex ACE S, de Armacell. Ø 18 mm, espesor de aislamiento 10 mm. Longitud 2 m, color aislamiento negro, color recubrimiento blanco. Tolerancia en longitud: ± 1,5 %. Tolerancia de espesor: ± 1,5 mm. Consultar plazo de entrega.
