# Armaflex 520 adhesivo 2,5 l

- Propiedad del archivo: CONSTRUNARIO
- Formato: FIEBDC-3/2012
- Programa: Construnario VersiĆ³n 3.51
- Fecha de los precios: 10/01/2017
- Divisa: EUR

**ADH52025E** u Armaflex 520 adhesivo 2,5 l.
Adhesivo Armaflex 520, de Armacell. 2,5 l.
