# Armaflex RS850 adhesivo 0,75 l

- Propiedad del archivo: CONSTRUNARIO
- Formato: FIEBDC-3/2012
- Programa: Construnario VersiĆ³n 3.51
- Fecha de los precios: 10/01/2017
- Divisa: EUR

**ADH-RS85007** u Armaflex RS850 adhesivo 0,75 l.
Adhesivo Armaflex RS850, de Armacell. 0,75 l.
