# Armaflex SF990 adhesivo 0,80 l

- Propiedad del archivo: CONSTRUNARIO
- Formato: FIEBDC-3/2012
- Programa: Construnario VersiĆ³n 3.51
- Fecha de los precios: 10/01/2017
- Divisa: EUR

**ADH-SF99008** u Armaflex SF990 adhesivo 0,80 l.
Adhesivo Armaflex SF990, de Armacell. 0,80 l. Consultar plazo de entrega.
