# Armafinish HN pintura protectora para Armaflex, teja

- Propiedad del archivo: CONSTRUNARIO
- Formato: FIEBDC-3/2012
- Programa: Construnario VersiĆ³n 3.51
- Fecha de los precios: 10/01/2017
- Divisa: EUR

**FINISHRE-10-I** u Armafinish HN pintura protectora para Armaflex, teja
Pintura protectora Armafinish HN, de Armacell. Para Armaflex, color teja.
