# Armaflex cuchillo cortador

- Propiedad del archivo: CONSTRUNARIO
- Formato: FIEBDC-3/2012
- Programa: Construnario VersiĆ³n 3.51
- Fecha de los precios: 10/01/2017
- Divisa: EUR

**SLITTER** u Armaflex cuchillo cortador
Cuchillo cortador Armaflex, de Armacell. Consultar plazo de entrega.
