# Armaflex hojas de repuesto

- Propiedad del archivo: CONSTRUNARIO
- Formato: FIEBDC-3/2012
- Programa: Construnario VersiĆ³n 3.51
- Fecha de los precios: 10/01/2017
- Divisa: EUR

**BLADES-PCS-I** u Armaflex hojas de repuesto
Hojas de repuesto Armaflex, de Armacell, paquete de 60 cuchillas. Consultar plazo de entrega.
