# Armaflex cuchillo con hoja cerámica

- Propiedad del archivo: CONSTRUNARIO
- Formato: FIEBDC-3/2012
- Programa: Construnario Versión 3.51
- Fecha de los precios: 10/01/2017
- Divisa: EUR

**CERAMIC KNIFE** u Armaflex cuchillo con hoja cerámica
Cuchillo con hoja cerámica Armaflex, de Armacell.10 cm. Consultar plazo de entrega.
