# Armaflex juego de cuchillos

- Propiedad del archivo: CONSTRUNARIO
- Formato: FIEBDC-3/2012
- Programa: Construnario VersiĆ³n 3.51
- Fecha de los precios: 10/01/2017
- Divisa: EUR

**CUTTING-SET** u Armaflex juego de cuchillos
Juego de cuchillos Armaflex, de Armacell. 3 cuchillos + 1 piedra afiladora. Consultar plazo de entrega.
