# Maletín de herramientas para instalación

- Propiedad del archivo: CONSTRUNARIO
- Formato: FIEBDC-3/2012
- Programa: Construnario Versión 3.51
- Fecha de los precios: 10/01/2017
- Divisa: EUR

**TOOLBOX** u Maletín de herramientas para instalación
Maletín de herramientas para instalación de Armacell, longitud 570 mm, anchura 325 mm, espesor 160 mm. Consultar plazo de entrega.
