# SH/Armaflex® - aislamiento tuberías de cobre sanitario 140 mm, interior

- Propiedad del archivo: CONSTRUNARIO
- Formato: FIEBDC-3/2012
- Programa: Construnario Versión 3.51
- Fecha de los precios: 10/01/2017
- Divisa: EUR
- Código: armacell-ibe (07/03/2022)

**C1601ARM-315119** m SH/Armaflex® - aislamiento tuberías de cobre sanitario 140 mm, interior
Suministro y montaje de aislamiento térmico flexible de célula cerrada para tuberías de cobre de diámetro exterior 140 a base de coquilla de espuma elastomérica SH/Armaflex®, con protección antimicrobiana Microban® incorporada y declaración ambiental de producto tipo III (EPD), conductividad térmica (lambda) 10ºC '= 0,033 W/(m·K), clasificación al fuego según Euroclase BL-s3,d0, de espesor 40 según RITE, incluso pegado de uniones, parte proporcional de elementos singulares y accesorios para su correcta instalación ( ref. SH-36X140 ) o similar

| Código | Ud | Descripción | Rendimiento |
|---|---|---|---|
| SH-36X140 | m | SH/Armaflex coquilla, Ø 140 mm (material) | 1.000 |
| ADH52010E | u | Armaflex 520 adhesivo 1 l. (material) | 0.360 |
| %AUX9.06 | % | Medios auxiliares | 0 % |
| MOC-019 | h | Oficial 1ª construcción (mano de obra) | 6.057 |

## Recursos

**SH-36X140** m SH/Armaflex coquilla, Ø 140 mm
Coquilla SH/Armaflex, de Armacell. Ø 140 mm. Espesor de aislamiento 36 mm. Aislamiento flexible para el ahorro energético, longitud 2,0 m, Microban®. Tolerancia en longitud: ± 1,5 %. Tolerancia de espesor: ± 3,0 mm. Las coquillas se servirán cerradas longitudinalmente en largo estándar de 2 m., suministrándose abiertas longitudinalmente contra pedido. Aplicaciones en interior de edificios. Calefacción (>60 °C a 100 °C) equivalente a 40 mm. De acuerdo al Reglamento RITE.

**ADH52010E** u Armaflex 520 adhesivo 1 l
Adhesivo Armaflex 520, de Armacell. 1 l.
