# Armaflex®/ Ultima - aislamiento tuberías de cobre sanitario 22 mm, interior

- Propiedad del archivo: CONSTRUNARIO
- Formato: FIEBDC-3/2012
- Programa: Construnario Versión 3.51
- Fecha de los precios: 10/01/2017
- Divisa: EUR
- Código: armacell-ibe (07/03/2022)

**C1601ARM-322305** m Armaflex®/ Ultima - aislamiento tuberías de cobre sanitario 22 mm, interior
Suministro y montaje de aislamiento térmico flexible de célula cerrada para tuberías de cobre de diámetro exterior 42 mm a base de coquilla azul de espuma elastomérica para instalaciones de alta temperatura con tecnología patentada Armaprene® y declaración ambiental de producto tipo III (EPD), con factor de resistencia a la difusión del vapor de agua (µ) '= 7000, conductividad térmica (lambda) 0ºC '= 0,040 W/(m·K) y clasificación al fuego según Euroclase BL-s1.d0, de espesor 30 mm según RITE, incluso pegado de uniones, parte proporcional de elementos singulares y accesorios para su correcta instalación ( ref. UL-19x042 + UL-19-99/E) o similar

| Código | Ud | Descripción | Rendimiento |
|---|---|---|---|
| UL-19X042 | m | Armaflex Ultima coquilla, Ø 42 mm (material) | 1.000 |
| UL-19-99E | m2 | Armaflex Ultima plancha en rollo, 5 m (material) | 1.000 |
| AHU-70010 | u | Armaflex Ultima 700 adhesivo 1 l. (material) | 0.820 |
| %AUX1.41 | % | Medios auxiliares | 0 % |
| MOC-019 | h | Oficial 1ª construcción (mano de obra) | 2.979 |

## Recursos

**UL-19X042** m Armaflex Ultima coquilla, Ø 42 mm
Coquilla Armaflex Ultima, de Armacell. Ø 42 mm. Espesor de aislamiento 19 mm, longitud 2,0 m, color azul, baja emisión de humos. Tolerancia en longitud: ± 1,5 %. Tolerancia de espesor: ±2,5 mm. Consultar plazo de entrega.

**UL-19-99E** m2 Armaflex Ultima plancha en rollo, 5 m
Plancha en rollo Armaflex Ultima, de Armacell. Longitud 5 m. Espesor de aislamiento 19 mm, anchura 1,0 m, color azul, baja emisión de humos. Tolerancia en longitud: ±1,5 %. Tolerancia del espesor: ±1,5 mm. Consultar plazo de entrega.

**AHU-70010** u Armaflex Ultima 700 adhesivo 1 l
Adhesivo Armaflex Ultima 700, de Armacell, 1 l. Consultar plazo de entrega.
