# AF/Armaflex® - aislamiento tuberías de hierro/acero 22 mm, interior

- Propiedad del archivo: CONSTRUNARIO
- Formato: FIEBDC-3/2012
- Programa: Construnario Versión 3.51
- Fecha de los precios: 10/01/2017
- Divisa: EUR
- Código: armacell-ibe (07/03/2022)

**C1601ARM-327102** m AF/Armaflex® - aislamiento tuberías de hierro/acero 22 mm, interior
Suministro y montaje de aislamiento térmico flexible de célula cerrada para tuberías de acero de diámetro exterior 22 mm a base de coquilla de espuma elastomérica flexible (FEF) AF/Armaflex®, con protección antimicrobiana Microban® incorporada y declaración ambiental de producto tipo III (EPD), factor de resistencia a la difusión del vapor de agua (µ) '= 10.000, conductividad térmica (lambda) 10ºC '= 0,034 W/(m·K), clasificación al fuego CL-s3,d0, de espesor 20 mm según RITE, incluso pegado de uniones, parte proporcional de elementos singulares y accesorios para su correcta instalación ( ref. AF-5-022 ) o similar

| Código | Ud | Descripción | Rendimiento |
|---|---|---|---|
| AF-5-022 | m | AF/Armaflex AF-5 coquilla, Ø 22 mm (material) | 1.000 |
| ADH52010E | u | Armaflex 520 adhesivo 1 l. (material) | 0.300 |
| %AUX0.47 | % | Medios auxiliares | 0 % |
| MOC-019 | h | Oficial 1ª construcción (mano de obra) | 2.820 |

## Recursos

**AF-5-022** m AF/Armaflex AF-5 coquilla, Ø 22 mm
Coquilla AF/Armaflex, de Armacell. Ø 22 mm. Espesor de aislamiento 25 mm, longitud 2 m, color negro, Microban®, tolerancia en longitud: ± 1,5 %, tolerancia de espesor: ±2,5 mm. Las coquillas se servirán cerradas longitudinalmente en largo estándar de 2 m., suministrándose abiertas longitudinalmente contra pedido. Aplicación en el interior de edificios, temperatura del fluido (0-10 ºC) equivalente a 25 mm, de acuerdo al Reglamento R.I.T.E.

**ADH52010E** u Armaflex 520 adhesivo 1 l
Adhesivo Armaflex 520, de Armacell. 1 l.
