# Armaflex®/ Ultima - aislamiento tuberías de cobre sanitario 140 mm, interior

- Propiedad del archivo: CONSTRUNARIO
- Formato: FIEBDC-3/2012
- Programa: Construnario Versión 3.51
- Fecha de los precios: 10/01/2017
- Divisa: EUR
- Código: armacell-ibe (07/03/2022)

**C1601ARM-328313** m Armaflex®/ Ultima - aislamiento tuberías de cobre sanitario 140 mm, interior
Suministro y montaje de aislamiento térmico flexible de célula cerrada para tuberías de cobre de diámetro exterior 140 mm a base de coquilla azul de espuma elastomérica para instalaciones de alta temperatura con tecnología patentada Armaprene® y declaración ambiental de producto tipo III (EPD), con factor de resistencia a la difusión del vapor de agua (µ) '= 7000, conductividad térmica (lambda) 0ºC '= 0,040 W/(m·K) y clasificación al fuego según Euroclase BL-s1.d0, de espesor 30 mm según RITE, incluso pegado de uniones, parte proporcional de elementos singulares y accesorios para su correcta instalación ( ref. UL-25x300 + UL-06x300) o similar

| Código | Ud | Descripción | Rendimiento |
|---|---|---|---|
| UL-25X300 | m2 | Armaflex Ultima coquilla abierta, esp. aislamiento 25,0 mm (material) | 1.000 |
| UL-06X300 | m | Armaflex Ultima coquilla, Ø 300 mm (material) | 1.000 |
| AHU-70010 | u | Armaflex Ultima 700 adhesivo 1 l. (material) | 0.840 |
| %AUX4.05 | % | Medios auxiliares | 0 % |
| MOC-019 | h | Oficial 1ª construcción (mano de obra) | 3.654 |

## Recursos

**UL-25X300** m2 Armaflex Ultima coquilla abierta, esp. aislamiento 25,0 mm
Coquilla abierta Armaflex Ultima, de Armacell. Espesor de aislamiento 25 mm, longitud 2,0 m, color azul, baja emisión de humos. Tolerancia en longitud: ± 1,5 %. Tolerancia de espesor: ±2,5 mm. Consultar plazo de entrega.

**UL-06X300** m Armaflex Ultima coquilla, Ø 300 mm
Coquilla Armaflex Ultima, de Armacell. Ø 300 mm. Espesor de aislamiento 6 mm, longitud 2,0 m, color azul, baja emisión de humos. Tolerancia en longitud: ± 1,5 %. Tolerancia de espesor: ±2,5 mm. Consultar plazo de entrega.

**AHU-70010** u Armaflex Ultima 700 adhesivo 1 l
Adhesivo Armaflex Ultima 700, de Armacell, 1 l. Consultar plazo de entrega.
