# HT/Armaflex® - aislamiento tuberías de cobre sanitario 18 mm, interior

- Propiedad del archivo: CONSTRUNARIO
- Formato: FIEBDC-3/2012
- Programa: Construnario Versión 3.51
- Fecha de los precios: 10/01/2017
- Divisa: EUR
- Código: armacell-ibe (07/03/2022)

**C1601ARM-332102** m HT/Armaflex® - aislamiento tuberías de cobre sanitario 18 mm, interior
Suministro y montaje de aislamiento térmico flexible de célula cerrada para tuberías de cobre de diámetro exterior 18 mm,a base de coquilla de espuma elastomérica para instalaciones de alta temperatura (tipo EPDM) HT/Armaflex®, con recubrimiento para protección mecánica y a la intemperie y declaración ambiental de producto tipo III (EPD), con factor de resistencia a la difusión del vapor de agua (µ) '= 4000, conductividad térmica (lambda) 10ºC '= 0,039 W/(m·K) y clasificación al fuego según Euroclase DL-s3,d0, de espesor 30 mm según RITE, incluso pegado de uniones, parte proporcional de elementos singulares y accesorios para su correcta instalación ( ref. HT-25X018 + HT-10-99/E) o similar

| Código | Ud | Descripción | Rendimiento |
|---|---|---|---|
| HT-25X018 | m | HT/Armaflex coquilla, Ø 18 mm (material) | 1.000 |
| HT-10-99E | m2 | HT/Armaflex plancha en rollo 10 m (material) | 1.000 |
| ADH-HT62510 | u | Armaflex HT625 adhesivo 1 l. (material) | 0.840 |
| %AUX0.97 | % | Medios auxiliares | 0 % |
| MOC-019 | h | Oficial 1ª construcción (mano de obra) | 2.979 |

## Recursos

**HT-25X018** m HT/Armaflex coquilla, Ø 18 mm
Coquilla HT/Armaflex, de Armacell. Ø 18 mm, espesor de aislamiento 25 mm. Longitud 2 m. Tolerancia en longitud: ± 1,5 %. Tolerancia de espesor: ± 2,5 mm. Las coquillas se servirán cerradas longitudinalmente en largo estándar de 2 m., suministrándose abiertas longitudinalmente contra pedido. Consulte plazo de entrega.

**HT-10-99E** m2 HT/Armaflex plancha en rollo 10 m
Plancha en rollo HT/Armaflex, de Armacell. 10 m, espesor de aislamiento 10 mm. Anchura 1 m. Tolerancia en longitud: ± 1,5 %. Tolerancia del espesor: ± 1,5 mm.Consulte plazo de entrega

**ADH-HT62510** u Armaflex HT625 adhesivo 1 l
Adhesivo HT 625 HT/Armaflex, de Armacell. 1,00 l. Consulte plazo de entrega.
