# HT/Armaflex® S - aislamiento tuberías de cobre sanitario 28 mm, exterior

- Propiedad del archivo: CONSTRUNARIO
- Formato: FIEBDC-3/2012
- Programa: Construnario Versión 3.51
- Fecha de los precios: 10/01/2017
- Divisa: EUR
- Código: armacell-ibe (07/03/2022)

**C1601ARM-33228** m HT/Armaflex® S - aislamiento tuberías de cobre sanitario 28 mm, exterior
Suministro y montaje de aislamiento térmico flexible de célula cerrada para tuberías de cobre de diámetro exterior 28 mm a base de coquilla de espuma elastomérica para instalaciones de alta temperatura (tipo EPDM) HT/Armaflex®S, con factor de resistencia a la difusión del vapor de agua (µ) '= 4000, conductividad térmica (lambda) 10ºC '= 0,039 W/(m·K) y clasificación al fuego según Euroclase E, de espesor 30 mm según RITE, incluso pegado de uniones, parte proporcional de elementos singulares y accesorios para su correcta instalación ( ref. HT-32X028-SBK) o similar

| Código | Ud | Descripción | Rendimiento |
|---|---|---|---|
| HT-32X028-SBK | m | HT/Armaflex S coquilla, negra, Ø 28 mm (material) | 1.000 |
| ADH-HT62510 | u | Armaflex HT625 adhesivo 1 l. (material) | 1.110 |
| %AUX1.37 | % | Medios auxiliares | 0 % |
| MOC-019 | h | Oficial 1ª construcción (mano de obra) | 6.276 |

## Recursos

**HT-32X028-SBK** m HT/Armaflex S coquilla, negra, Ø 28 mm
Coquilla HT/Armaflex S, de Armacell. Negra, Ø 28 mm, espesor de aislamiento 32 mm. Longitud 2 m. Tolerancia en longitud: ± 1,5%. Tolerancia de espesor: ± 3,0 mm. Las coquillas se servirán cerradas longitudinalmente en largo estándar de 2 m., suministrándose abiertas longitudinalmente contra pedido.

**ADH-HT62510** u Armaflex HT625 adhesivo 1 l
Adhesivo HT 625 HT/Armaflex, de Armacell. 1,00 l. Consulte plazo de entrega.
