# Arma-Chek Silver - aislamiento tuberías de 18 mm

- Propiedad del archivo: CONSTRUNARIO
- Formato: FIEBDC-3/2012
- Programa: Construnario Versión 3.51
- Fecha de los precios: 10/01/2017
- Divisa: EUR
- Código: armacell-ibe (07/03/2022)

**C1601ARM-34202** m Arma-Chek Silver - aislamiento tuberías de 18 mm
Suministro y montaje de aislamiento térmico flexible de célula cerrada para tuberías de diámetro exterior 18 mmacabado con recubrimiento Arma-Chek Silver aluminizado resistente a impactos mecánicos y protección UV, a base de coquilla de espuma elastomérica flexible (FEF) AF/Armaflex®, con protección antimicrobiana Microban® incorporada, y declaración ambiental de producto tipo III (EPD), factor de resistencia a la difusión del vapor de agua (µ) '= 10.000, conductividad térmica (lambda) 10ºC '= 0,034 W/(m·K), clasificación al fuego BL-s3,d0, de espesor 11,5 mm según RITE, incluso pegado de uniones, parte proporcional de elementos singulares y accesorios para su correcta instalación ( ref.AFSIO-2-18 ) o similar

| Código | Ud | Descripción | Rendimiento |
|---|---|---|---|
| AFSIO-2-018 | m | Arma-Chek Silver AF-2 coquilla prerecubierta, Ø 18 mm (material) | 1.000 |
| ADH52010E | u | Armaflex 520 adhesivo 1 l. (material) | 0.140 |
| %AUX4.11 | % | Medios auxiliares | 0 % |
| MOC-019 | h | Oficial 1ª construcción (mano de obra) | 2.324 |

## Recursos

**AFSIO-2-018** m Arma-Chek Silver AF-2 coquilla prerecubierta, Ø 18 mm
Coquilla prerecubierta Arma-Chek Silver AF-2, de Armacell. Ø 18 mm, espesor del aislamiento 11,5 mm. Longitud 1 m. Tolerancia en longitud: ± 1,5 %. Las coquillas se servirán abiertas longitudinalmente en largo estándar de 1 m.

**ADH52010E** u Armaflex 520 adhesivo 1 l
Adhesivo Armaflex 520, de Armacell. 1 l.
