# Armaflex® XG - aislamiento tuberías de 40 mm

- Propiedad del archivo: CONSTRUNARIO
- Formato: FIEBDC-3/2012
- Programa: Construnario Versión 3.51
- Fecha de los precios: 10/01/2017
- Divisa: EUR
- Código: armacell-ibe (07/03/2022)

**C1601ARM-34412** m Armaflex® XG - aislamiento tuberías de 40 mm
Suministro y montaje de aislamiento térmico flexible de célula cerrada para tuberías de diámetro exterior 40 mm a base de coquilla de espuma elastomérica (tipo NBR) Armaflex® XG, con factor de resistencia a la difusión del vapor de agua (µ) '= 10.000, conductividad térmica (lambda) 10ºC '= 0,037 W/(m?K) y clasificación al fuego según Euroclase BL-s3,d0, de espesor 13 mm según RITE, incluso pegado de uniones, parte proporcional de elementos singulares y accesorios para su correcta instalación ( ref.XG-13-040 ) o similar

| Código | Ud | Descripción | Rendimiento |
|---|---|---|---|
| XG-13X040 | m | Armaflex XG coquilla, Ø 40 mm (material) | 1.000 |
| ADH52010E | u | Armaflex 520 adhesivo 1 l. (material) | 0.140 |
| %AUX0.15 | % | Medios auxiliares | 0 % |
| MOC-019 | h | Oficial 1ª construcción (mano de obra) | 2.463 |

## Recursos

**XG-13X040** m Armaflex XG coquilla, Ø 40 mm
Coquilla Armaflex XG, de Armacell. Ø 40 mm, espesor de aislamiento 13 mm. Longitud 2 m, color negro. Tolerancia en longitud: ±1,5 %. Tolerancia de espesor: ±1,5 mm. Las coquillas se servirán cerradas longitudinalmente en largo estándar de 2 m., suministrándose abiertas longitudinalmente contra pedido.

**ADH52010E** u Armaflex 520 adhesivo 1 l
Adhesivo Armaflex 520, de Armacell. 1 l.
