# Armaflex® protect - aislamiento tuberías de 42 mm

- Propiedad del archivo: CONSTRUNARIO
- Formato: FIEBDC-3/2012
- Programa: Construnario Versión 3.51
- Fecha de los precios: 10/01/2017
- Divisa: EUR
- Código: armacell-ibe (07/03/2022)

**C1601ARM-3515** m Armaflex® protect - aislamiento tuberías de 42 mm
Suministro y montaje de aislamiento térmico flexible de célula cerrada para tuberías de diámetro exterior 42 mma base de coquilla de espuma elastomérica intumescente para tuberías situadas en techos y paredes, factor de resistencia a la difusión del vapor de agua (µ) '= 7.000, conductividad térmica (lambda) 10ºC '= 0,057 W/(m·K), clasificación al fuego según Euroclase BL 25 mm según RITE, incluso pegado de uniones, parte proporcional de elementos singulares y accesorios para su correcta instalación ( ref.PRO-AX-25X042 ) o similar

| Código | Ud | Descripción | Rendimiento |
|---|---|---|---|
| PRO-AX-25X042 | m | Armaflex Protect coquilla, Ø 42 mm (material) | 1.000 |
| %AUX4.48 | % | Medios auxiliares | 0 % |
| MOC-019 | h | Oficial 1ª construcción (mano de obra) | 89.894 |

## Recursos

**PRO-AX-25X042** m Armaflex Protect coquilla, Ø 42 mm
Coquilla Armaflex Protect, de Armacell. Ø 42 mm. Espesor de aislamiento 25 mm. Longitud 1 m. Consulte plazo de entrega.
