# Armaflex® Duct Plus

- Propiedad del archivo: CONSTRUNARIO
- Formato: FIEBDC-3/2012
- Programa: Construnario Versión 3.51
- Fecha de los precios: 10/01/2017
- Divisa: EUR
- Código: armacell-ibe (07/03/2022)

**C1601ARM-363** m Armaflex® Duct Plus
Suministro y montaje de aislamiento térmico flexible de célula cerrada en plancha con recubrimiento metalizado brillante para conductos de chapa metálica que transportan aire caliente y/o frio, con plancha de espuma elastomérica Armaflex Duct®, con factor de resistencia a la difusión del vapor de agua (µ) '= 7000, conductividad térmica (lambda) 10ºC '= 0,037 W/(m·K) y clasificación al fuego según Euroclase E, de espesor 19 según RITE, incluso pegado de uniones, parte proporcional de elementos singulares y accesorios para su correcta instalación ( ref.ADU-19MM/E-P ) o similar

| Código | Ud | Descripción | Rendimiento |
|---|---|---|---|
| ADU-19MME-P | m2 | Armaflex Duct Plus plancha en rollo 12 m (material) | 1.000 |
| ADH52010E | u | Armaflex 520 adhesivo 1 l. (material) | 0.400 |
| %AUX1.25 | % | Medios auxiliares | 0 % |
| MOC-019 | h | Oficial 1ª construcción (mano de obra) | 3.718 |

## Recursos

**ADU-19MME-P** m2 Armaflex Duct Plus plancha en rollo 12 m
Plancha en rollo Armaflex Duct AL, de Armacell. 1.5 m ancho, 12 m largo, espesor de aislamiento 19 mm. Tolerancia del espesor: ± 1,5 mm. Consultar plazo de entrega.

**ADH52010E** u Armaflex 520 adhesivo 1 l
Adhesivo Armaflex 520, de Armacell. 1 l.
