# AF/ Armaflex®

- Propiedad del archivo: CONSTRUNARIO
- Formato: FIEBDC-3/2012
- Programa: Construnario Versión 3.51
- Fecha de los precios: 10/01/2017
- Divisa: EUR
- Código: armacell-ibe (07/03/2022)

**C1601ARM-367** m AF/ Armaflex®
Suministro y montaje de aislamiento térmico flexible de célula cerrada para tuberías de diámetro exterior a base de plancha en hoja de espuma elastomérica flexible (FEF) AF/Armaflex®, con protección antimicrobiana Microban® incorporada, factor de resistencia a la difusión del vapor de agua (µ) '= 10.000, conductividad térmica (lambda) 10ºC '= 0,034 W/(m·K), clasificación al fuego B-s3,d0, de espesor 50 según RITE, incluso pegado de uniones, parte proporcional de elementos singulares y accesorios para su correcta instalación ( ref.AF-50MM ) o similar

| Código | Ud | Descripción | Rendimiento |
|---|---|---|---|
| AF-50MM | m2 | AF/Armaflex plancha en hoja, esp. aislamiento 50 mm (material) | 1.000 |
| ADH52010E | u | Armaflex 520 adhesivo 1 l. (material) | 0.410 |
| %AUX5.91 | % | Medios auxiliares | 0 % |
| MOC-019 | h | Oficial 1ª construcción (mano de obra) | 5.263 |

## Recursos

**AF-50MM** m2 AF/Armaflex plancha en hoja, esp. aislamiento 50 mm
Plancha en hoja AF/Armaflex, de Armacell. Espesor de aislamiento 50 mm, longitud 2 m, anchura 0,5 m, color negro, Microban®, tolerancia en longitud: ±1,5 %, tolerancia del espesor: ±2,0 mm. Una plancha de 1 m2, puede ser sustituida por dos de 0,5 m2.

**ADH52010E** u Armaflex 520 adhesivo 1 l
Adhesivo Armaflex 520, de Armacell. 1 l.
