# Carpintería de aluminio practicable de 73 mm, serie Atlantic de Grupo Ayuso - Practicables de Ayuso

- Propiedad del archivo: CONSTRUNARIO
- Formato: FIEBDC-3/2012
- Programa: Construnario Versión 3.51
- Fecha de los precios: 17/02/2021
- Divisa: EUR

**C0701AYU_111** u Carpintería de aluminio practicable de 73 mm, serie Atlantic de Grupo Ayuso - Practicables de Ayuso
Características: - Carpintería practicable de 73mm. - Moderno diseño de lineas rectas. - Rotura de puente térmico mediante pletinas de poliamida de 24mm en el marco y resina de poliuretano de alta densidad en la hoja. - Transmitancia térmica al marco de Uh,m = 3,5 W/m2K para doble acristalamiento. - Valores de hasta Uh=2,0W/m2K en ventanas de 1200x1200, según el modelo de vidrio instalado. - Herraje para canal europeo y para canal16, con múltiples opciones de apertura. - Juntas de estanqueidad de EPDM, asegurando así una alta calidad en sus juntas. Acabados - Lacados - Anodizados - Imitación madera mediante sublicromía. - Lacado efecto madera EZY@
