# Carpintería de aluminio practicable de 70 mm, serie Nordic70 de Grupo Ayuso - Practicables de Ayuso

- Propiedad del archivo: CONSTRUNARIO
- Formato: FIEBDC-3/2012
- Programa: Construnario Versión 3.51
- Fecha de los precios: 17/02/2021
- Divisa: EUR

**C0701AYU_113** u Carpintería de aluminio practicable de 70 mm, serie Nordic70 de Grupo Ayuso - Practicables de Ayuso
Características: - Carpintería practicable de 70mm. - Moderno diseño de lineas rectas. - Rotura de puente térmico mediante pletinas de poliamida de 34mm - Transmitancia térmica al marco de Uh,m = 2,1 W/m2K. Opcionalmente se puede configurar la serie con espumas de polietileno reticulado entre las poliamidas y debajo del vidrio, consiguiendo así una transmitancia térmica al marco de Uh,m = 1,9 W/m2K. - Valores de ventana de hasta Uh=0,8W/m2K, según dimensiones y modelo de vidrio instalado. - Moderno herraje, para cámara de canal de 16, con múltiples opciones de apertura. - Juntas de estanqueidad de EPDM, asegurando así una alta calidad en sus juntas. Acabados: - Lacados - Anodizados - Imitación madera mediante sublicromía. - Lacado efecto madera EZY@
