# Carpintería de aluminio practicable de 59 mm, serie PT59 de Grupo Ayuso - Practicables de Ayuso

- Propiedad del archivo: CONSTRUNARIO
- Formato: FIEBDC-3/2012
- Programa: Construnario Versión 3.51
- Fecha de los precios: 17/02/2021
- Divisa: EUR

**C0701AYU_115** u Carpintería de aluminio practicable de 59 mm, serie PT59 de Grupo Ayuso - Practicables de Ayuso
Características: - Carpintería practicable de 59mm. - Disponible tanto con diseño de líneas rectas como con líneas curvas. - Rotura de puente térmico mediante pletinas de poliamida de 24mm. - Transmitancia térmica al marco de hasta Uh,m = 2,8 W/m2K para doble acristalamiento. - Valores de hasta Uh=1,5W/m2K, según dimensiones y modelo de vidrio instalado. - Herraje para canal europeo con múltiples opciones de apertura. - Juntas de estanqueidad de EPDM, asegurando así una alta calidad en sus juntas.
