# Carpintería de aluminio practicable de 50 mm, serie PT50 de Grupo Ayuso - Practicables de Ayuso

- Propiedad del archivo: CONSTRUNARIO
- Formato: FIEBDC-3/2012
- Programa: Construnario Versión 3.51
- Fecha de los precios: 17/02/2021
- Divisa: EUR

**C0701AYU_116** u Carpintería de aluminio practicable de 50 mm, serie PT50 de Grupo Ayuso - Practicables de Ayuso
Características: - Carpintería practicable de 50mm. - Disponible tanto con diseño de líneas rectas como con líneas curvas. - Rotura de puente térmico mediante pletinas de poliamida de 15mm. - Transmitancia térmica al marco de hasta Uh,m = 3,4 W/m2K para doble acristalamiento. - Valores de hasta Uh=1,6W/m2K, según dimensiones y modelo de vidrio instalado. - Herraje para canal europeo con múltiples opciones de apertura. - Juntas de estanqueidad de EPDM, asegurando así una alta calidad en sus juntas. Acabados: - Lacados - Anodizados - Imitación madera mediante sublicromía. - Lacado efecto madera EZY@
