# Ventana corredera de 1 hoja + 1 Fijo de 3300x2400 serie Tutta Vista de Grupo Ayuso - Corredera de Ayuso

- Propiedad del archivo: CONSTRUNARIO
- Formato: FIEBDC-3/2012
- Programa: Construnario Versión 3.51
- Fecha de los precios: 17/02/2021
- Divisa: EUR

**C0701AYU_121** u Ventana corredera de 1 hoja + 1 Fijo de 3300x2400 serie Tutta Vista de Grupo Ayuso - Corredera de Ayuso
Características: - Corredera minimalista para espacios en los que se precisa gran luminosidad y visibilidad total. - Elevadas prestaciones térmicas y acústicas que permiten obtener altísimos valores de confort. - El marco se puede ocultar completamente en muro de obra y la hoja se reduce al mínimo, con una cara vista de tan solo 10 mm.
