# Ventana elevable deslizante horizonta de 2 hojas serie Magnum 150 de Grupo Ayuso - Corredera de Ayuso

- Propiedad del archivo: CONSTRUNARIO
- Formato: FIEBDC-3/2012
- Programa: Construnario Versión 3.51
- Fecha de los precios: 17/02/2021
- Divisa: EUR

**C0701AYU_122** u Ventana elevable deslizante horizonta de 2 hojas serie Magnum 150 de Grupo Ayuso - Corredera de Ayuso
Características: - Carpintería de sistema corredera de 100mm. - Moderno diseño de lineas rectas. - Rotura de puente térmico mediante pletinas de poliamida. - Transmitancia térmica al marco de Um=2,4W/m2K, pudiendo alcanzar valores de hasta Uh=1,5W/m2K, según dimensiones y modelo de vidrio instalado. - Peso máximo por hoja de 150Kg. - Juntas de estanqueidad de EPDM, asegurando así una alta calidad en sus juntas. Acabados: - Lacados - Anodizados - Imitación madera mediante sublicromía. - Lacado efecto madera EZY@
